# P2/P4-11 Blitzschutzanlage
Angebotsaufforderung (GAEB 90, DA83)
Vergabenummer: 2513-03
Währung: EUR

## Zusätzlicher Text
Leistungsbeschreibung

Für das Bauvorhaben:

Sanierung und Umbau des Hauptgebäudes A sowie Neubau einer
Turnhalleneinheit mit sechs Klassenräumen -
Erdungsanlage / Blitzschutzanlage

Art der Leistung:

P2/P4-11

Erdungsanlage und Blitzschutzanlage

Bauherr:

Landkreis Bad Tölz - Wolfratshausen
Prof.-Max-Lange-Platz 1
83646 Bad Tölz

## Zusätzlicher Text
Baubeschreibung
1. Allgemeines
Das Landratsamt Bad Tölz-Wolfratshausen saniert seit mehreren Jahren die
Isar-Loisach-Realschule Wolfratshausen, Franz-Kölbl-Weg 2, 82515
Wolfratshausen.

Die Maßnahmen

Maßnahme 1:  Sanierung und Aufstockung des
  Fachklassentrakts sowie
Maßnahme 2: Errichtung einer Ganztagsschule

sind bereits abgeschlossen.

Derzeit erfolgt die Maßnahme 3: Sanierung, Umbau und Erweiterung des
Hauptgebäudes in zwei Bauabschnitten:

Bauabschnitt 3.1:
Neubau einer Mehrzweckhalle mit Sanitäranlagen sowie sechs zusätzlichen
Klassenzimmern. Zusätzlich werden in einem Bestandsanbau von Bau A ein
Lehrerzimmer sowie Besprechungs- und Seminarräume geschaffen.
(Förderpakete P2 und P4).

Bauabschnitt 3.2:
Optimierung der restlichen Bereiche von Bau A sowie Sanierung der
Gebäudehüllen (Förderpaket P2),
mit Ausnahme des Anbaus aus dem Jahr 2009.

Gegenstand dieses Leistungsverzeichnisses sind die Leistungen für die
Erdungsanlanlage und die äußere Blitzschutzanlage in den Bauabschnitten
BA 3.1 und BA 3.2.

2. Baustellensituation / örtliche Verhältnisse

Das Gebäude ist über den Franz-Kölbl-Weg erreichbar.

Die Baustelleneinrichtung befindet sich:

- auf Teilflächen der Schulparkplätze vor den Gebäuden sowie
- im Bereich des Erweiterungsbaus.

Außerhalb des festgelegten Baustelleneinrichtungsbereichs stehen keine
weiteren Flächen zur Verfügung.

Die Andienung ist eingeschränkt:

- Eine direkte Anfahrt mit LKW ist nur auf der Ostseite möglich.
- Materialien und Geräte sind daher auf die übrigenGebäudeseiten bzw.
innerhalb
  des Gebäudes manuell oder mit geeigneten Transportmitteln zu
verbringen.

Zur Sicherung der Verkehrswege für Schüler, Lehrer und Besucher wird
eine Baustellenzufahrt mit Schleusenfunktion eingerichtet.
Diese ist durch die ausführenden Firmen eigenständig zu bedienen und
nach jeder Nutzung ordnungsgemäß zu schließen.

Arbeiten im laufenden Schulbetrieb

Es wird ausdrücklich darauf hingewiesen, dass es sich um ein während der
Bauzeit überwiegend weiter betriebenes Schulgebäude handelt (mit
Ausnahme der unmittelbar betroffenen Umbauflächen).

Daraus ergeben sich folgende Anforderungen:

- Störungen des Schulbetriebs sind auf ein Minimum zu  reduzieren.
- Lärmintensive oder störende Arbeiten sind nach Möglichkeit  außerhalb
der
  Unterrichtszeiten durchzuführen.
- Es ist jederzeit besondere Rücksicht auf Schüler, Lehrpersonal und
Besucher zu
  nehmen.
- Die Arbeitsabläufe sind zwingend mit der Bauleitungabzustimmen.
- Eine entsprechende Koordination ist bereits in der Arbeitsvorbereitung
zu
  berücksichtigen.

Arbeiten an Samstagen sind nach vorheriger Abstimmung mit der Bauleitung
zulässig.

3. Weitere Hinweise
- Anschlüsse für Strom und Wasser werden bauseits zur Verfügung
gestellt.
- Eine bauseitige Transporthilfe (z. B. Kran, Aufzug o. Ä.) steht nicht
zur
  Verfügung.
- Der Auftragnehmer hat den Transport sämtlicher Materialien
  und Leistungen eigenverantwortlich zu organisieren, sofern
  im Leistungsverzeichnis keine gesonderten Positionen für
  Hebezeuge vorgesehen sind.

## Zusätzlicher Text
Zusätzliche Technische Vertragsbedingungen (ZTV) - Allgemeiner Teil
1. Allgemein

1.1. Bei Widersprüchen zu den ZTV gelten vorrangig die Angaben im
Leistungsverzeichnis. Bei Widersprüchen zwischen dem
Leistungsverzeichnis und der bei Auftragsdurchführung maßgeblichen
Zeichnung ist nach den Zeichnungen bzw. Plänen zu arbeiten; daraus
entstehende Rechte des Auftragnehmers werden damit nicht eingeschränkt.

1.2 Die in der VOB/C, ATV DIN 18299 sowie den jeweiligen Gewerken
zugeordneten folgenden ATV DIN 18300 bis ATV DIN 18459, aufgeführten
Bestimmungen und DIN bzw. DIN EN Normen gelten ohne besondere Erwähnung
als Ausführungsgrundlage, Leistungs- und Gütebestimmung. Es besteht
Gültigkeit, auch wenn die ZTV im Positionstext nicht mehr eigens
beschrieben werden.

1.3 Zur Vereinfachung und Verkürzung der Texte wird in den nachfolgenden
Positionen überwiegend auf die Begriffe wie liefern und abladen, lagern,
zwischenlagern, vertragen, transportieren, sichern, fördern, heben auf
der Baustelle, einbauen/montieren der Materialien, herstellen der
Leistung, etc. verzichtet. Der Einheitspreis beinhaltet dennoch jeweils
die fertige und funktionsfähige Leistung einschließlich
Materiallieferung und Einbau, soweit keine abweichende Angaben in der
jeweiligen Position beinhaltet sind.

1.4 Die in den folgenden Positionen aufgeführten Massen gelten nicht als
Bestellungsgrundlage. Der Materialbedarf ist gemäß den örtlichen
Bedürfnissen zu ermitteln und rechtzeitig zu beschaffen.

1.5 Die Besichtigung von Baustellen durch Dritte bedarf der vorherigen
Zustimmung des Auftraggebers.

1.6 Rettungswege und Anlieferungswege sind ohne Ausnahme freizuhalten.
Bei Zuwiderhandlung ist der Auftraggeber berechtigt, die sofortige und
unangekündigte Entfernung der Hindernisse zu Lasten des Verursachers
einzuleiten.

2. Arbeitssicherheit / SiGeKo

2.1 Unfallverhütung/Sicherheit
Besonders wird auf die Einhaltung der DGUV-Vorschriften zum Unfallschutz
und zur Sicherheit hingewiesen, insbesondere für Absturzgefährdungen
(Treppenloch, Schächte, bodengleiche Fenster, freie Deckenkanten) und
bei Schneide-, Transport- und Anschlagarbeiten.

Darüber hinaus ist eine Gefährdung des noch genutzten Schulgeländes
vollständig auszuschließen. Die jeweiligen Arbeitsbereiche und die
Baustelleneinrichtungsfläche ist gegenüber dem Schulbetrieb entsprechend
abzusichern. Dies bedeutet insbesondere ein Überschwenkverbot der durch
Schüler und Lehrer genutzten Außenbereiche. Materialtransporte bzw.
Arbeiten im durch Schüler und Lehrer genutzten Schulbereich sind
ausschließlich nur in vorheriger Abstimmung bzw. Genehmigung mit der
Bauleitung gestattet.

2.2 SiGeKo
Gemäß der "Verordnung für Sicherheit und Gesundheitsschutz auf
Baustellen" (BaustellV) hat der AG einen Koordinator bestellt (§ 4
BaustellV). Der Koordinator wird seine Aufgaben nach der BaustellV
wahrnehmen.

Die Sicherheits- und Gesundheitsschutzpläne werden dem AN in der jeweils
aktuellen Fassung übergeben. Er hat die in den Sicherheits- und
Gesundheitsschutzplänen enthaltenen Elemente bei der Ausführungsplanung
und bei allen auszuführenden Arbeiten einzuhalten. Der AN hat dem
Koordinator den Beginn neuer Arbeiten (z.B. Gerüststellung) vorher
rechtzeitig anzuzeigen und die erforderlichen Unterlagen hinsichtlich
sicherheitstechnischer Belange zu übergeben. Die Verantwortlichkeit des
AN für die Erfüllung seiner Arbeitsschutzpflichten bleibt unberührt (§ 5
Abs.3 BaustellV).

Der AN hat für den Koordinator nach der BaustellV einen Ansprechpartner,
Sicherheitsbeauftragter des AN für die Baustelle, zu benennen, der für
die Erfüllung der erforderlichen Maßnahmen auch von eventuellen
Nachunternehmern verantwortlich ist.

3. Verbleibende Gebäudeteile und Gebäudeausstattung
Soweit Arbeiten in einem Bestandsgebäude ausgeführt werden, sind im
Gebäude / Bauabschnitt verbleibende haustechnische Anlagen in der Regel
während der gesamten Bauarbeiten in Betrieb (Heizung, Lüftung, Sanitär,
Elektroverteilung/-zentrale), da von diesen aus die nicht von der
Sanierung betroffene Gebäudeteile versorgt werden. Diese Zentralen,
sowie die entsprechenden Leitungstrassen sind entsprechend zu schützen
und dürfen keinesfalls beschädigt werden.

4. Ausführung
Sofern keine gesonderten Positionen ausgeschrieben sind, sind die Kosten
für die nicht vom Auftraggeber gestellte Baustelleneinrichtung in die
Preise einzubeziehen. Die Beleuchtung der Arbeitsplätze ist Bestandteil
der Baustelleneinrichtung.

Änderungen in der Leistungsausführung, abweichend von den gestellten
Plänen, dürfen nur in Übereinstimmung mit der Bauleitung vorgenommen
werden.

Die Lagerung feuergefährlicher Stoffe bedarf einer ausdrücklichen
Zustimmung der Bauleitung.

Durch den Auftragnehmer benötigten Baustelleneinrichtungen und
Lagerplätze sind mit der Bauleitung abzustimmen.
Die Baustelleneinrichtung ist getrennt beschrieben. Flurschäden bei
Lagerung und Arbeiten außerhalb befestigter Geländeflächen sind so
gering wie möglich zu halten und nach Abzug der Baustelleneinrichtungen
in den vor Beginn der Arbeiten angetroffenen Zustand herzurichten.
Straßen-, Wege- und Geländeverunreinigungen (durch Baufahrzeuge) sind
umgehend zu beseitigen und sind allgemein einzukalkulieren.

5. Abrechnungshinweise
Für Aufmaß und Abrechnung gelten - falls in den Abrechnungshinweisen für
die einzelnen Gewerke (Besonderer Teil) oder im Leistungsverzeichnis
nicht anders geregelt - die Bestimmungen der DIN 18299 ff. (VOB/C).

Im Zuge der Leistungserbringung nachträglich nicht mehr zu ermittelnde
Massen von Bauteilen sind vorher aufzumessen. Bei Aufmaßen werden nur
technisch erforderliche bzw. technologisch mögliche Maße anerkannt.
Mehrleistungen bzw. Folgeleistungen gehen zu Lasten des Verursachers.
Aufmaße sind, falls zum Nachweis erforderlich, ggf. durch Skizzen,
Angabe des Gebäudeteils, der Raumnummer o.ä. zu belegen

Bei der Abrechnung der Leistungen sind die gleichen Positionsnummern wie
im Leistungsverzeichnis zu verwenden.

6. Umlagen, Verbrauchskosten
6.1 Baustrom
Die Verbrauchskosten für Benutzung des Baustroms werden vom Auftraggeber
getragen.

6.2 Bauwasser
Die Verbrauchskosten für Benutzung des Bauwassers werden vom
Auftraggeber getragen.

7. Dokumentation
Nach Fertigstellung der Baumaßnahmen ist eine vollständige Dokumentation
je einfach in Papierform und digitaler Form (im Format PDF) an den
Bauherrn zu übergeben. Die Dokumentation ist spätestens mit der
Schlussrechnung zu übergeben und gilt als Zahlungsvoraussetzung. Der
erforderliche Aufwand ist in die einzelnen Einheitspreise
einzukalkulieren und wird nicht gesondert vergütet, soweit keine
separate Position im Leistungsverzeichnis vorhanden ist.

Bestandteil der Dokumentation ist für sämtliche Produkte der Nachweis
gemäß Bayerische Technische Baubestimmungen (BayTB) über den
fachgerechten Einbau. Dies beinhaltet insbesondere Kopien der
Verwendbarkeitsnachweise wie bauaufsichtliche Zulassungen und
bauaufsichtlichen Prüfzeugnisse, der Leistungserklärungen bei CE-
Kennzeichnung, sowie Produkt- und Sicherheitsdatenblätter, jeweilige
Übereinstimmungserklärungen des Fachunternehmers über die fachgerechte
und zulassungskonforme Herstellung / den Einbau. Darüber hinaus sind
sämtliche Montage-, Revisions- und Wartungsunterlagen, sowie Pflege- und
Reinigungshinweise bzw. Entsorgungsnachweise beizufügen.

8. Bauzeiten / Einschränkungen der Bautätigkeit
Während des gesamten Sanierungszeitraums ist durchgängig Rücksicht auf
Mitarbeiter und Besucher des Gebäudes, sowie bei Schulen auf die Schüler
und Lehrer der Schuleinrichtung zu nehmen. Dies betrifft insbesondere
eine umfassende Rücksichtnahme im Hinblick auf Lärmimmissionen.

Grundsätzlich gilt die 6-Tage Woche. Samstag ist Arbeitstag, Arbeiten
gemäß den rechtlichen Bestimmungen für Gewerbebetriebe sind möglich.

Ganztägig an Sonn- und gesetzlichen Feiertagen im Bundesland Bayern
- sowie werktags in der Zeit von 20:00 Uhr bis 7:00 Uhr - sind
Bauarbeiten nicht erlaubt.

Ausnahmen hierzu hat der AN eigenständig und auf eigene Kosten bei den
zuständigen Genehmigungsbehörden abzufragen und zu beantragen. Dies ist
auch dem Auftraggeber rechtzeitig anzuzeigen.

9. Lärmemissionen
Aufgrund des laufenden Schulbetriebes sind grundsätzlich nur Maschinen/
Geräte mit geringer Lärmentwicklung einzusetzen. Lärmende Arbeiten sind
rechtzeitig vor Beginn der Arbeiten anzumelden. Für den Schutz gegen
Baulärm gelten insbesondere die Anforderungen des BIMSCHG, die
Allgemeinen Verwaltungsvorschrift gegen Baulärm - Geräuschimmission -
und der zusätzlichen landesrechtlichen Vorschriften, sowie die DIN 4109.
Immissionsrichtwert von 7 bis 20 Uhr: 55 db (A)
Immissionsrichtwert von 20 bis 7 Uhr: 40 db (A)

10. Brandschutz
Der Brandschutz ist bei der gesamten Baumaßnahme, insbesondere bei der
Abtrennung ggf. noch genutzter Gebäudeteile, durchgängig zu
gewährleisten.

11. Bauwesenversicherung
Soweit der AG eine projektbezogene Bauleistungsversicherung abschließt,
hat der AN unabhängig davon vor Auftragserteilung den Nachweis über eine
bestehende und angemessene Berufs- / Bauhaftpflichtversicherung
vorzulegen.

12. Bauschutt, Abfall
Jeder Unternehmer hat seinen Schutt, seine Abfälle, Verschnitt usw. auf
eigene Kosten gemäß VOB selbst zu beseitigen und zu entsorgen bzw. der
fachgerechten und umweltfreundlichen Verwertung zuzuführen.
Jeder Unternehmer hat die Baustelle bzw. seinen Arbeitsbereich
arbeitstäglich gemäß VOB von Schutt und Abfällen zu reinigen und diesen
Schutt bzw. diese
Abfälle getrennt nach Wertstoffen zu entsorgen bzw. der Verwertung
zuzuführen.
Werden die Arbeitsplätze von Unternehmen nicht arbeitstäglich sauber
gehalten und / oder unterlassen Unternehmen trotz Aufforderung durch die
Objektüberwachung die Schutt- bzw. Abfallberäumung in die dafür
vorgehaltenen Container, dann werden der Schutt bzw. die Abfälle auf
Kosten des jeweiligen Unternehmers bauseitig durch den AG entsorgt bzw.
der Verwertung zugeführt.

13. Materialökologie
Beschichtungen:
Bei allen Beschichtungen (Grundierungen, Imprägnierungen, sonstige
Anstriche, Spachtelungen, Öle/Wachse, Korrosions-, Brandschutz, etc.)
sind möglichst umweltverträgliche, insbesondere lösemittelarme Produkte
und Verfahren zu verwenden. Dabei sind die Einstufungen entsprechend dem
jeweiligen Produkt- bzw. Giscode der Bauberufsgenossenschaft zu Grunde
zu legen (siehe: www.gisbau.de) und die Vorgaben der einschlägigen
Technischen Regeln für Gefahrstoffe (TRGS) zu berücksichtigen. Als
Grundierungen, Lacke und Lasuren dürfen generell nur schadstoffarme
Produkte entsprechend den Vergabeunterlagen des Umweltzeichens RAL .
UZ12a (Blauer Engel) verwendet werden. Reaktionsharze dürfen nur im
technisch notwendigen Umfang eingesetzt werden. Die technische
Notwendigkeit ist nachzuweisen. Die Produkte sind an der Baustelle im
Originalgebinde zu verwenden. Die Beschichtungen der Schreiner-,
Stahlbau-, Metallbau- und Schlosserarbeiten sind grundsätzlich im
Produktionsbetrieb des Auftragnehmers vorzunehmen. Auf der Baustelle
sind sie nur im Ausnahmefall nach vorheriger Zustimmung des
Auftraggebers erlaubt. Das jeweilige Produkt- und Sicherheitsdatenblatt
sind vor Ausführung vorzulegen.

Feinstaub / gesundheitsgefährlicher Staub:
Das "Merkblatt zur Staubminderung bei Baustellen" der Regierung von
Oberbayern ist zu beachten. Die Staubentwicklung ist weitgehend zu
vermeiden. Bei Maschineneinsatz sind staubarme, abgestimmte
Bearbeitungssysteme (Maschine und Mobilentstauber) zu verwenden, die den
allgemeinen Staubgrenzwert von 3 mg/m3 für die alveolengängige (A-)
Fraktion sowie 10 mg/m³ für die einatembare (E-) Fraktion einhalten.
Entsprechende Maschinen sind von der BG BAU als "Typ I- Gerät"
klassifiziert und unter www.gisbau.de veröffentlicht.
Werden gesundheitsgefährliche mineralische Stäube oder andere
Gefahrstoffe freigesetzt, sind die notwendigen Maßnahmen der jeweiligen
Technischen Regel Gefahrstoffe (TRGS 505, 519, 521, 559 u.a.) und der
Gefahrstoffverordnung festzulegen.

Formaldehyd:
Um unzumutbare Formaldehydkonzentrationen zu vermeiden, ist die
Richtlinie Klassifizierung und Überwachung von Holzwerkstoffplatten
bezüglich der Formaldehydabgabe. (DIBT-Richtlinie 100) zu befolgen. Der
Nachweis über die Emissionsklasse der Holzwerkstoffplatten ist vor
Zuschlagserteilung vorzulegen.

Gefährliche Inhaltsstoffe (CMR-Stoffe):
Produkte, bei denen im Produkt- und Sicherheitsdatenblatt
krebserzeugende (cancerogene), erbgutverändernde (mutagene) und
fortpflanzungsgefährdende (reproduktionstoxische) Inhaltsstoffe
aufgeführt sind, sind ausgeschlossen.

Holzschutzmittel:
Es müssen - bei gleicher Eignung - möglichst umweltverträgliche Produkte
und Verfahren verwendet werden. Dabei ist die Einstufung entsprechend
dem Produkt-Code der Bauberufsgenossenschaft zu Grunde zu legen.
Holzschutzmittel für nichttragende Bauteile müssen das RAL-Prüfzeichen
der Gütegemeinschaft Holzschutzmittel e.V., für tragende Bauteile das
Prüfzeichen des Deutschen Instituts für Bautechnik aufweisen.
Behandlungen mit Holzschutzmitteln sind grundsätzlich im
Produktionsbetrieb des AN vorzunehmen. An der Baustelle sind sie nur im
Ausnahmefall nach vorheriger Zustimmung des Auftraggebers erlaubt. Das
jeweilige Produkt- und Sicherheitsdatenblatt ist vor Ausführung
vorzulegen.

Kleber, sonstige Verlegewerkstoffe:
Grundsätzlich dürfen nur lösemittelfreie / -arme Verlegewerkstoffe
(Voranstriche, Leime, Kleber, Spachtel etc.) verwendet werden. Dabei
sind die Einstufungen entsprechend dem Giscode der
Bauberufsgenossenschaft zu Grunde zu legen und die Vorgaben der
Technischen Regeln für Gefahrstoffe TRGS 610 zu berücksichtigen. Kann
auf lösemittelhaltige Produkte an der Baustelle nicht verzichtet werden,
so dürfen sie nur bei gleichzeitiger, mechanischer Lüftung verwendet
werden. Das jeweilige Produkt- und Sicherheitsdatenblatt ist vor
Ausführung vorzulegen.

Tropenholz:
Auf den Einsatz von Tropenholz ist zu verzichten.

14. Bauleiter, Vorarbeiter
Bei Ausführungsbeginn muss der Name des verantwortlichen Bauleiters vor
Ort und seines Stellvertreters benannt werden. Der verantwortliche
Bauleiter ist für die Sicherheit vor Ort verantwortlich. Ein Wechsel des
Bauleiters ist unverzüglich schriftlich mitzuteilen.

Für die Ausführung der Arbeiten ist ein Vorarbeiter zu benennen, der
während der gesamten Leistungserbringung des AN auf der Baustelle
anwesend zu sein hat. Ein Wechsel der Vorarbeiters ist nur in Abstimmung
mit dem AG zulässig.

Setzt der Auftragnehmer Fremdkolonnen (genehmigungspflichtig) zur
Ausführung ein, so sind diese ständig durch den AN, wegen der
technischen Zusammenhänge, der Konstruktion, sowie der daraus sich
ableitenden Ausführung, grundsätzlich zu beaufsichtigen.

Die Bauleiter und die Vorarbeiter müssen die deutsche Sprache in Schrift
und Wort beherrschen.

Es finden in der Regel je nach Erfordernis 8- bzw. 14-tägig Jour-fixe
auf der Baustelle statt.
Eine Teilnahme des zuständigen Bauleiters bzw. Vorarbeiters ist
verpflichtend, soweit eine entsprechende Einladung mit mind. 5 Tagen
Vorlauf erfolgt.

15. Ausführungsunterlagen

Planunterlagen in ausgedruckter Papierform werden seitens des AG nicht
zur Verfügung gestellt, sondern nur in digitaler Form. Erforderliche
Papierausdrucke sind in Eigenverantwortung und auf Kosten des AN selbst
zu veranlassen.

## Zusätzlicher Text
Allgemeine Ausführungsbedingungen und Leistungsumfang
Das Leistungsverzeichnis umfasst:

Erdungsanlage und Blitzschutzanlage

Die nachfolgenden Bedingungen gelten für sämtliche Leistungen der
Erdungsanlage und der äußeren Blitzschutzanlage in allen Bauabschnitten,
sofern in den Einzelpositionen nichts Abweichendes geregelt ist.

1. Bestand und Erweiterung

Die ausgeschriebenen Leistungen umfassen sowohl Neuanlagen als auch
Ergänzungen, Anpassungen, Anschlüsse und Teilerneuerungen im Bestand.

Der Auftragnehmer hat sich vor Ausführung eigenverantwortlich über Art,
Umfang und Zustand der bestehenden Anlagen sowie über die örtlichen
Einbaubedingungen zu informieren.

Alle zur vollständigen Herstellung erforderlichen Anpassungen,
Verbindungen und Ergänzungen zwischen Bestands- und Neuanlagen sind in
die Einheitspreise einzukalkulieren, soweit sie in den Planunterlagen
und Positionen erkennbar oder für eine fachgerechte Ausführung
erforderlich sind.

2. Normen und Vorschriften

Die Ausführung hat nach den zum Zeitpunkt der Ausführung gültigen
Regelwerken und Vorschriften zu erfolgen. Hierzu gehören insbesondere:

- DIN 18014 Fundamenterder - Planung, Ausführung und Dokumentation
- DIN EN 62305 / VDE 0185-305 Blitzschutz
- einschlägige VDE-Bestimmungen
- Vorgaben des Netzbetreibers / TAB, soweit einschlägig
- Unfallverhütungs- und Arbeitsschutzvorschriften
- einschlägige bauordnungsrechtliche und brandschutztechnische Vorgaben

Die Anlage ist als äußere Blitzschutzanlage der Blitzschutzklasse III
auszuführen.

3. Leistungsumfang

Zum Leistungsumfang gehören alle Lieferungen und Leistungen, die zur
vollständigen, fachgerechten und funktionsfähigen Herstellung der
Erdungsanlage und Blitzschutzanlage erforderlich sind.

Hierzu zählen insbesondere:

- Erdungsleiter, Anschlussfahnen, Trennstellen und Erdeinführungen
- Fangleitungen, Ableitungen, Fangstangen und Verbinder
- Halter, Klemmen, Befestigungs- und Schutzteile
- korrosionsbeständige und materialgerechte Verbindungen
- Einbindung bzw. Schutz metallischer Dach- und Fassadenteile
- alle Nebenleistungen, Hilfsleistungen und Montagemittel

Nicht gesondert erwähntes Klein- und Befestigungsmaterial wird nicht
zusätzlich vergütet.

4. Material und Korrosionsschutz

Es dürfen nur für den jeweiligen Einsatzbereich geeignete und
normgerechte Materialien verwendet werden.

Materialübergänge sind fachgerecht und korrosionsverträglich
auszuführen. Kontaktkorrosion ist dauerhaft zu vermeiden. Erforderliche
Übergangsverbinder und korrosionsbeständige Verbindungsmittel sind in
die Einheitspreise einzukalkulieren.

5. Koordination und Schnittstellen

Sämtliche Leistungen sind mit den anderen beteiligten Gewerken,
insbesondere Rohbau, Dachdecker-, Fassaden-, Spengler- und
Lüftungsarbeiten, abzustimmen.

Der Auftragnehmer hat alle für seine Leistungen erforderlichen
Vorleistungen Dritter rechtzeitig anzuzeigen.

Die genaue Lage von Trennstellen, Ableitungen, Fangstangen,
Leitungsführungen und Anschlüssen ist vor Ausführung mit der Bauleitung
abzustimmen.

6. Ausführung auf Dach- und Fassadenflächen

Arbeiten auf Dach- und Fassadenflächen sind so auszuführen, dass
vorhandene oder neue Abdichtungen, Dacheindeckungen,
Fassadenbekleidungen und Anschlussbleche nicht beschädigt werden.

Sämtliche Befestigungen sind auf den jeweiligen Untergrund und die
jeweilige Dach- bzw. Fassadenkonstruktion abzustimmen.

7. Prüfung und Messungen

Alle zur betriebsfertigen Übergabe erforderlichen Prüfungen und
Messungen sind Bestandteil der Leistung.

Hierzu zählen insbesondere:

- Prüfung der Durchgängigkeit und Niederohmigkeit
- Sichtprüfung der vollständigen und fachgerechten Ausführung
- Prüfung der Verbindungen und Trennstellen
- Mitwirkung bei Abnahmen
- Erstellung der geforderten Mess- und Prüfprotokolle

8. Dokumentation / Bestandsunterlagen

Die Bestands- und Revisionsunterlagen sind auf Grundlage der
tatsächlichen Ausführung zu erstellen und fortlaufend zu aktualisieren.

Zu übergeben sind insbesondere:

- Bestandspläne
- Revisionsunterlagen
- Mess- und Prüfprotokolle
- Fotodokumentation
- Fachunternehmererklärung

Die vollständigen Unterlagen sind rechtzeitig vor Schlussrechnung 1 x
auf Papier und 1 x digital (PDF und in bearbeitbarer Form)  vorzulegen.

9. Einzurechnende Leistungen

In die Einheitspreise sind insbesondere einzukalkulieren:

- Baustelleneinrichtung des Auftragnehmers
- An- und Abtransport von Material und Geräten
- abschnittsweise Ausführung und Bauunterbrechungen
- alle Hilfs- und Nebenarbeiten
- sämtliche Befestigungs-, Verbindungs- und Kennzeichnungsmittel
- Schutzmaßnahmen für angrenzende Bauteile
- Abstimmungen mit Bauleitung und anderen Gewerken
- Reinigung des Arbeitsbereichs und Entsorgung der anfallenden
Reststoffe

10. Fabrikate / Gleichwertigkeit

Soweit Fabrikate oder Systembestandteile benannt werden, dienen diese
der Beschreibung des geschuldeten Qualitäts- und Funktionsstandards.
Gleichwertige Fabrikate sind zulässig, sofern sie technisch, konstruktiv
und korrosionsschutztechnisch gleichwertig sind und mit den übrigen
Anlagenteilen kompatibel ausgeführt werden können.

## Zusätzlicher Text
Kalkulationshinweise
Gegenstand dieser Ausschreibung sind die Leistungen der Bauabschnitte BA
3.1 und BA 3.2 im Rahmen der Sanierung, des Umbaus und der Erweiterung
des Hauptgebäudes.

Der Bauabschnitt BA 3.1 umfasst:

- die Errichtung einer Mehrzweckhalle mit Sanitäranlagen und
  sechs zusätzlichen Klassenzimmern sowie
- die Schaffung eines Lehrerzimmers mit Besprechungs- und
  Seminarräumen im Anbau Südwest des bestehenden Bau A.

Die Maßnahme ist förderfähig. Die Fördermittel sind in folgende
Förderpakete gegliedert:

Förderpaket P2, BA 3.1:
Schaffung eines Lehrerzimmers mit Besprechungs- und Seminarräumen im
bestehenden Anbau Südwest von Bau A

Förderpaket P4, BA 3.1:
Errichtung einer Mehrzweckhalle mit Sanitäranlagen und sechs
zusätzlichen Klassenzimmern

Förderpaket P2, BA 3.2:
Sanierung der Gebäudehülle, Einbau von Lüftungsgeräten sowie Ausbau des
Glasfasernetzes

Das nachfolgende Leistungsverzeichnis ist daher in drei Kapitel
gegliedert:

Kapitel 1: Förderpaket P2, BA 3.1
Umbau- und Sanierungsmaßnahmen im Bestand, Bereich Anbau Südwest, Bau A

Kapitel 2: Förderpaket P4, BA 3.1
Neubau der Mehrzweckhalle mit Sanitäranlagen und zusätzlichen
Klassenzimmern

Kapitel 3: Förderpaket P2, BA 3.2
Umbau- und Sanierungsmaßnahmen im Bestand im Zuge der Sanierung der
Gebäudehülle, des Einbaus von Lüftungsgeräten sowie des Ausbaus des
Glasfasernetzes.

Die Beauftragung erfolgt für alle Kapitel gemeinsam. Die
Rechnungsstellung hat jedoch getrennt nach den jeweiligen Titeln/
Kapiteln zu erfolgen. Kapitelübergreifende Sammelrechnungen sind nicht
zulässig.

Die sich hieraus gegebenenfalls ergebenden Mehraufwendungen des
Auftragnehmers sind bei der Kalkulation zu berücksichtigen und gelten
mit den Einheitspreisen als abgegolten.
Für die Kalkulation sind folgende Bauzeiten zugrunde zu legen:

Bauabschnitt (BA) 3.1: 20.07.2026 bis 31.08.2027

Bauabschnitt (BA) 3.2: 01.07.2027 bis 29.09.2028

## Erdungsanlage / Blitzschutzanlage
Datum: 13.05.26

### Kapitel 1 Bestand Paket P2 BA 3.1

#### Titel 1.1 Erdungsanlage

*Hinweis*
Beim Einbau der Erdungsanlagen sind die einschlägigen
Richtlinien und Vorgaben des VDEW zwingend einzuhalten.

*Hinweis*
ZTV Erdungsanlage
ZUSÄTZLICHE TECHNISCHE VERTRAGSBEDINGUNGEN

1. Geltungsbereich und Ausführungsgrundlagen

Die Erdungsanlage ist gemäß den folgenden Regelwerken
zu planen und auszuführen:

- DIN 18014 "Fundamenterder - Planung, Ausführung und
Dokumentation"
- DIN EN 62305-3 (VDE 0185-305-3) "Blitzschutz - Teil
3: Schutz von baulichen
 Anlagen und Personen"
- DIN EN 62305-4 (VDE 0185-305-4) "Schutz von
elektrischen und elektronischen
 Systemen"
- Technische Anschlussbedingungen (TAB) des zuständigen
Netzbetreibers

Die Erdungsanlage ist Bestandteil des äußeren
Blitzschutzsystems und für eine Blitzschutzanlage der
Blitzschutzklasse III auszulegen.

2. Stoffe und Bauteile

Die Erdungsanlage ist auszuführen mit:

- Rundstahl mind. Ø 10 mm oder
- Bandstahl mind. 30 x 3,5 mm

Materialauswahl:

im Erdreich: nichtrostender Stahl (V4A), Werkstoff-Nr.
1.4571 oder gleichwertig
im Beton: feuerverzinkter Stahl (St/tZn) oder
nichtrostender Stahl

Verbindungen sind dauerhaft elektrisch leitfähig und
korrosionsbeständig auszuführen.

3. Ausführung

Die Erdungsanlage ist als Ringerder und/oder
Fundamenterder gemäß DIN 18014 auszuführen.

Zu den Leistungen gehören insbesondere:

- Verlegung im Erdreich in frostfreier Tiefe (i. d. R.
ca. 0,8-1,0 m)
- Einhaltung des Abstandes zur Gebäudeaußenkante
- Herstellung aller Verbindungen, Abzweige und
Anschlüsse
- Anschluss an das Blitzschutzsystem
- Herstellung von Anschlussfahnen zu den Trennstellen

Die Ausführung darf ausschließlich durch eine
qualifizierte Elektro- oder Blitzschutzfachkraft
erfolgen.

4. Dokumentation und Prüfung

Die Erdungsanlage ist vollständig zu dokumentieren
gemäß DIN 18014.
Die Dokumentation umfasst mindestens:

- Fotodokumentation der verlegten Erdungsanlage
- Bestandspläne (digital und in Papierform)
- Nachweis der Durchgängigkeit (Niederohmigkeit)
- Beschreibung der eingesetzten Materialien und
Verbindungen

5. Preisinhalte

In den Einheitspreisen sind enthalten:

- Lieferung frei Baustelle
- Verlegung und Montage
- alle Verbindungen, Klemmen und
Befestigungsmaterialien
- Nebenleistungen zur betriebsfertigen Herstellung
- Dokumentation gemäß den vorgenannten Anforderungen

Separate Positionen für Kleinmaterial werden nicht
vergütet.

**1.1.01 Rundstahl V4A 10 mm**
Ringerder aus nichtrostendem Rundstahl (V4A),
Werkstoff-Nr. 1.4571, Ø 10 mm, umlaufend im Erdreich in
frostfreier Tiefe (ca. 0,8-1,0 m) und in einem Abstand
von ca. 1,0 m zur Gebäudeaußenkante verlegen.

Inklusive:

- aller erforderlichen Verbindungen, Abzweige und
Kreuzungen
- korrosionsbeständiger Verbindungselemente
- Anschluss an Fundamenterder bzw. bestehende
Erdungsanlage
- Herstellung von Anschlussfahnen zu den Trennstellen

Die Ausführung hat gemäß DIN 18014 zu erfolgen.
Dokumentation gemäß DIN 18014 ist im Einheitspreis
enthalten.
Menge: 52,000 m
Zuordnung: 446

**1.1.02 Meßtechnische Überprüfung + Montagedokumentation**
Prüfung und messtechnische Überprüfung der
Erdungsanlage gemäß DIN 18014 und DIN EN 62305.

Leistungsumfang:

- Prüfung der elektrischen Durchgängigkeit
(Niederohmigkeit)
- Sichtprüfung der Ausführung
- soweit möglich Messung des Erdungswiderstandes

inklusive:

- Messprotokoll
- Fotodokumentation
- Bestandspläne (digital und 1-fach in Papierform)
Menge: 1,000 Psch
Zuordnung: 446

**1.1.03 Koordination mit Rohbaugewerken**
Koordination der Erdungsarbeiten mit den
Rohbaugewerken, insbesondere hinsichtlich
Einbauzeitpunkt, Lageführung und Schnittstellen.
Menge: 1,000 Psch
Zuordnung: 446

#### Titel 1.2 Blitzschutzanlage

*Hinweis*
Die Blitzschutzanlage ist nach DIN VDE 0185 in
Verbindung mit DIN V ENV 61024-1 zu errichten. Die
Blitzschutzanlage ist an die Erdungsanlage anzubinden.
Es ist darauf zu achten, daß dieTrennstellen ordentlich
verzugssicher befestigt sind.
Die Blitzschutzanlage ist korrosionsgeschützt, passend
zum Material des Daches und der Regenrohre auszuführen.
Alle Klein-, Befestigungs- und Zubehörteile sind
passend zu wählen. Kontaktkorrosion ist zu vermeiden
und dauerhaft zu verhindern.
Die Dacheindeckung und die Fassade ist in den
Blitzschutz mit einzubeziehen, ausserdem sind die
Lüftungs- und Sanitärabluftstutzen in den Blitzschutz
mit einzubinden.

Das Dach wird als Giebeldach ausgeführt, die Eindeckung
erfolgt mit Dachziegeln, die Dachneigung beträgt bis
ca. 27°.

Insgesamt sind alle notwendige Halterungen, Verbinder
und Kleinmaterialien in den erforderlichen
Regelabständen gemäß DIN VDE 0185 bzw. nach Erfordernis
in die Einheitspreise für Fang- und Ableitungen mit
einzukalkulieren.

- Fangleitungen nach Blitzschutzklasse III,
Maschenweite max. 15 x 15 m; Dachaufbauten, PV-Anlagen,
Lüftungsbauteile und sonstige metallische Aufbauten
sind zusätzlich nach Schutzbereich und Trennungsabstand
zu prüfen und erforderlichenfalls durch Fangstangen zu
schützen, bzw. einzubinden.

- Abstand Ableitungen: max. 15 m

*Hinweis*
ZTV Blitzschutzanlage
ZUSÄTZLICHE TECHNISCHE VERTRAGSBEDINGUNGEN

1. Allgemeines

Die Blitzschutzanlage ist als äußeres Blitzschutzsystem
gemäß:

- DIN EN 62305 (VDE 0185-305)

zu errichten.

Die Anlage ist durchgängig als Blitzschutzanlage der
Blitzschutzklasse III auszuführen.

Die Blitzschutzanlage ist mit der Erdungsanlage zu
verbinden.

2. Systembestandteile

Die Blitzschutzanlage besteht aus:

- Fangeinrichtungen (Fangleitungen, Fangstangen)
- Ableitungen
- Erdungsanlage
- Trennstellen

Alle Systembestandteile sind aufeinander abgestimmt
auszuführen.

3. Ausführung

Fangeinrichtungen

- Ausführung als Fangleitungsnetz
- Maschenweite max. 15 x 15 m
- Einbindung aller Dachaufbauten

Dazu zählen insbesondere:

- Lüftungs- und Sanitärleitungen
- Metallene Aufbauten
- Dachaufbauten (z. B. Kuppeln, Geräte, PV-Anlagen)

Sofern erforderlich sind:

- Fangstangen zu setzen
- Trennungsabstände einzuhalten

Ableitungen

- Abstand zwischen Ableitungen max. 15 m
- Führung möglichst geradlinig und kürzester Weg zur
Erdungsanlage
- Verlegung an Fassade, in oder auf Bauteilen gemäß
Planung

Trennstellen

- Ausführung mit zugänglichen Trennklemmen
- Anordnung oberhalb Gelände (ca. 0,3-1,5 m) eindeutig
beschriftet

4. Materialanforderungen

- Leitungen: Aluminium (AlMgSi) oder gleichwertig
- Erdungsbereich: V4A oder geeignete Materialien gemäß
DIN 18014
- Verbindungen:
 - dauerhaft leitfähig
 - korrosionsbeständig
 - materialverträglich (Vermeidung von
Kontaktkorrosion)
 - bei Materialwechsel sind geeignete
Übergangsverbinder einzusetzen

5. Einbindung metallischer Teile

Folgende Bauteile sind in den Blitzschutz
einzubeziehen:
- Metallene Dach- und Fassadenelemente
- Regenfallrohre (sofern geeignet)
- Stahlkonstruktionen
- Einfassungen, Geländer, Leitern

Die Einbindung erfolgt entweder:

- direkt (Potentialausgleich) oder
- indirekt über Fangeinrichtungen unter
Berücksichtigung des
  Trennungsabstandes

6. Prüfung und Abnahme

Die Blitzschutzanlage ist nach Fertigstellung zu
prüfen.

Der Leistungsumfang umfasst:

- Sichtprüfung der Anlage
- Prüfung der Durchgängigkeit aller Leiter
- Kontrolle der Anschlüsse und Verbindungen
- Erstellung eines Prüfprotokolls
- Mitwirkung bei der Abnahme durch einen
Sachverständigen

7. Dokumentation

Zu liefern sind:

- Revisionsunterlagen der Blitzschutzanlage
- Bestandspläne
- Prüfprotokolle
- Fotodokumentation

8. Preisinhalte

In den Einheitspreisen sind enthalten:

- sämtliche Halterungen, Verbinder und
Befestigungsmaterialien
- alle Nebenleistungen
- Anpassungen an Dach- und Fassadenkonstruktionen
- vollständige betriebsfertige Herstellung der Anlage

Separate Positionen für Kleinmaterial werden nicht
vergütet.

**1.2.01 Anschlussfahne Blitzschutzanlage**
Anschlussfahne aus nichtrostendem Rundstahl (V4A), Ø 10
mm, zur Verbindung der Erdungsanlage mit der
Blitzschutzanlage herstellen.

Ausführung:

- vom Ring- bzw. Fundamenterder bis zur Trennstelle
geführt
- inkl. aller erforderlichen Verbindungen und
  Anschlussklemmen
- korrosionsbeständige und dauerhaft leitfähige
Ausführung

Einbau:

- im Erdreich, Sockelbereich oder an der Fassade
  entsprechend Planung

Komplett einschließlich aller Nebenleistungen
betriebsfertig herstellen.
Menge: 4,000 St
Zuordnung: 446

**1.2.02 Erdeinführungsstange / Trennstelle**
Erdeinführungsstange / Trennstelle aus nichtrostendem
Stahl (V4A), Ø 16 mm, liefern und montieren.

Inklusive:

- Trennklemme (lösbare Verbindung)
- korrosionsbeständiger Anschlussklemmen
- Befestigungsmaterial
- dauerhaft sichtbarer Kennzeichnung

Montage:

- zugänglich angeordnet
- Höhe über Gelände ca. 0,3-1,5 m

Komplett betriebsfertig montieren.
Menge: 4,000 St
Zuordnung: 446

**1.2.03 Aluminiumdraht als Ableitung an Fallrohren**
Ableitung aus Aluminium-Runddraht (AlMgSi), Ø 8 mm,
entlang von Regenfallrohren verlegen.

Inklusive:

- Leitungshalter
- Verbindungsklemmen
- Befestigungsmaterial

Verlegung geradlinig und fachgerecht bis zur
Trennstelle bzw. Erdungsanlage.
Menge: 12,000 m
Zuordnung: 446

**1.2.04 Aluminiumdraht als Ableitung a.P.**
Rundaluminium-Knetlegierung (AlMgSi) 8 mm nach
DIN 48 801, in Teillängen auf Putz sichtbar an der
Fassade verlegt, inkl. Distanzhalter und
Befestigungssystem für Wärmedämmverbundsysteme bzw.
Fassadenkonstruktionen.
Komplett geformt und verlegt inkl. allem Befestigungs-
und Verbindungsmaterial wie Leitungshaltern, Distanz-
und Isolierstücken und Zubehör  etc. liefern und
montieren
Menge: 12,000 m
Zuordnung: 446

**1.2.05 Aluminumdraht als Ableitung u.P.**
Aluminumdraht 8 mm mit Kunststoffmantel (halogenfrei,
UV-beständig), verdeck in Teillängen im Fassadenaufbau
verlegt,  inkl. allem Befestigungs- und
Verbindungsmaterial wie Leitungshaltern, Distanz- und
Isolierstücken und Zubehör, etc. liefern und montieren
Menge: 18,000 m
Zuordnung: 446

**1.2.06 Fanganlage Giebeldach**
Fangleitung aus Aluminium-Runddraht (AlMgSi), Ø 8 mm,
als Fangeinrichtung auf dem Dach verlegen.

Ausführung gemäß DIN EN 62305 für Blitzschutzklasse
III:

- Maschenweite max. 15 x 15 m
- Einbindung aller Dachaufbauten
- Verlegung im First-, Trauf- und Dachflächenbereich

Inklusive:
- Dachleitungshalter, Firsthalter, Klemmen
- Anpassung an Dachdeckung
- Halterabstand gemäß Norm (ca. 0,8-1,0 m)

Hinweis:

- Arbeitshöhe bis ca. 14 m
- Gerüst ist bauseits vorhanden
Menge: 98,000 m
Zuordnung: 446

**1.2.07 Verbinder**
Kreuz-, Parallel- und T-Verbinder zur Verbindung von
Leitungen Ø 8-10 mm.

Ausführung:

- materialgleich zum Leiterwerkstoff oder
- als geprüfter bimetallischer Übergangsverbinder

dauerhaft korrosionsbeständig und elektrisch leitfähig.
Menge: 8,000 St
Zuordnung: 446

**1.2.08 Dehnungsausgleich Auffangleitung**
Dehnungsausgleichsstück zum Einbau in Auffangleitungen,
Aluminiumausführung liefern und montieren
Menge: 6,000 St
Zuordnung: 446

**1.2.09 Auffangspitzen Rd. 16mm AlMgSi**
Auffangspitzen 16 mm rund, Alu-Knetlegierung (AlMgSi)
liefern und montieren
Menge: 3,000 St
Zuordnung: 446

**1.2.10 Fangspitze für Dachaufbau, Länge ca. 600 mm**
Fangspitze für Dachaufbau, (z. B. Durchführung H-L-S-
Rohr, Dachkuppel, etc.), Länge ca. 600 - 800 mm incl.
Fangstangenhalter und erforderlichem Verbindungs- und
Befestigungsmaterial liefern und betriebsfertig
montieren.
Menge: 2,000 St
Zuordnung: 446

**1.2.11 Anschluss Überbrückungslasche**
Anschliessen und Verbinden von Metallverkleidungen und
Fassadenelementen, liefern und betriebsfertig incl.
Überbrückungslasche, allem Klein- und
Befestigungsmaterial, Nebenarbeiten und sonstigen
erforderlichen Leistungen montieren
Menge: 14,000 St
Zuordnung: 446

**1.2.12 Verbindungen zu Metallkonstruktionen**
Verbindungen zum Anschluß verschiedener Konstruktionen
wie Stahlfenster, Türen, Einfassungen, Leitern,
Trägern, Binder, Stahlstützen, Vordächern,
Rigoliengitter usw., sowie E-Schweissung zur Verbindung
von Stahlarmierungen untereinander und an
Blitzschutzleitungen, komplett inkl. Klemmen,
Schrauben, Fixierungen sowie allen erforderlichen
Nebenleistungen betriebsfertig herstellen
Menge: 4,000 St
Zuordnung: 446

**1.2.13 Multiklemme als Universalklemme**
Multiklemme als Universalklemme als Anschlußbauteil von
Metallteilen des Dachaufbaues wie der Blecheindeckung,
Dachfenster- und Gaubeneinfassungen, Schneefanggitter,
Dachrinnen, Steigleitern, Verkleidungen, Kanälen,
Trauf- und Kehlblechen, etc. liefern und incl.
erforderlichem
Klein- und Befestigungsmaterial, Anschlußzubehör
betriebsfertig montieren
Menge: 18,000 St
Zuordnung: 446

**1.2.14 Schweißverbindungen**
Herstellung von Verbindungen zu Stahlkonstruktionen.

Ausführung:

- bevorzugt mit geprüften mechanischen
  Verbindungselementen
- Schweißverbindungen nur, wenn technisch erforderlich
und
  zulässig

inkl. Korrosionsschutzmaßnahmen.
Menge: 2,000 St
Zuordnung: 446

**1.2.15 Demontage bestehender Blitzschutzanlage**
Demontage bestehender Blitzschutzanlage inkl.:

- Fangleitungen
- Ableitungen
- Halterungen und Verbindungselemente
- fachgerechter Entsorgung
- Arbeitshöhe bis ca. 14 m
- Gerüst ist bauseits vorhanden
Menge: 140,000 m
Zuordnung: 446

**1.2.16 Dacharbeiten ohne Fassadengerüst**
Bereitstellen, Vorhalten und Umsetzen einer geeigneten
Absicherung zur Ausführung der Blitzschutzarbeiten auf
Dachflächen ohne vorhandenes Fassadengerüst.

Randbedingungen:

- Fassadenhöhe: ca. 8,0 m
- Dachneigung: ca. 27°
- Fassadenlänge: ca. 24 m
- Arbeiten an geneigter Dachfläche

Leistungsumfang:

- Auswahl und Einsatz geeigneter Zugangstechnik (z. B.
  Arbeitsbühne, Kleingerüst, Dachschutzwand,
  Absturzsicherung)
- Einhaltung aller Anforderungen des Arbeits- und
  Unfallschutzes
- Auf- und Abbau sowie Umsetzen entsprechend
  Baufortschritt
- Vorhalten für die Dauer der Arbeiten

Komplett betriebsfertig für die Dauer der Arbeiten
vorhalten.
Menge: 1,000 Psch
Zuordnung: 446

**1.2.17 Koordination mit Rohbaugewerken**
Koordination der Blitzschutzarbeiten mit den
Rohbaugewerken, insbesondere hinsichtlich
Einbauzeitpunkt, Lageführung und Schnittstellen.
Menge: 1,000 Psch
Zuordnung: 446

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**1.2.18 Meisterstunde**
Meister-, Fernmeldetechikermeister-, IT-
Spezialistenstunde
(Elektrofachausbildung "Meisterschule" incl.
bestandener Abschlußprüfung und Berufserfahrung nach
Abschluss der Ausbildung muß auf Nachfrage nachgewiesen
werden)
Menge: 5,000 Std
Zuordnung: 446

**1.2.19 Monteurstunde**
Monteur-, Fernmeldemonteurstunde,
(Elektrofachausbildung inkl. bestandener
Abschlußprüfung muß auf Nachfrage nachgewiesen werden)
Menge: 5,000 Std
Zuordnung: 446

### Kapitel 2 Neubau Paket P4 BA 3.1

#### Titel 2.1 Blitzschutzanlage

*Hinweis*
Die Blitzschutzanlage ist nach DIN VDE 0185 in
Verbindung mit DIN V ENV 61024-1 zu errichten. Die
Blitzschutzanlage ist an die Erdungsanlage anzubinden.
Es ist darauf zu achten, daß dieTrennstellen ordentlich
verzugssicher befestigt sind.
Die Blitzschutzanlage ist korrosionsgeschützt, passend
zum Material des Daches und der Regenrohre auszuführen.
Alle Klein-, Befestigungs- und Zubehörteile sind
passend zu wählen. Kontaktkorrosion ist zu vermeiden
und dauerhaft zu verhindern.
Die Dacheindeckung und die Fassade ist in den
Blitzschutz mit einzubeziehen, ausserdem sind die
Lüftungs- und Sanitärabluftstutzen in den Blitzschutz
mit einzubinden.

Das Dach wird als Giebeldach ausgeführt, die Eindeckung
erfolgt mit Dachziegeln, die Dachneigung beträgt 25°.
Bei dem niedrigeren Anbaubereich beträgt die
Dachneigung ca.  12°.

Insgesamt sind alle notwendige Halterungen, Verbinder
und Kleinmaterialien in den erforderlichen
Regelabständen gemäß DIN VDE 0185 bzw. nach Erfordernis
in die Einheitspreise für Fang- und Ableitungen mit
einzukalkulieren.

Es ist eine Anlage der Schutzklasse III nach E
DIN IEC 61662 zu errichten.

**2.1.01 Anschlussfahne Blitzschutzanlage**
Anschlussfahne aus nichtrostendem Rundstahl (V4A), Ø 10
mm, zur Verbindung der Erdungsanlage mit der
Blitzschutzanlage herstellen.

Ausführung:

- vom Ring- bzw. Fundamenterder bis zur Trennstelle
geführt
- inkl. aller erforderlichen Verbindungen und
  Anschlussklemmen
- korrosionsbeständige und dauerhaft leitfähige
Ausführung

Einbau:

- im Erdreich, Sockelbereich oder an der Fassade
  entsprechend Planung

Komplett einschließlich aller Nebenleistungen
betriebsfertig herstellen.
Menge: 10,000 St
Zuordnung: 446

**2.1.02 Erdeinführungsstange / Trennstelle**
Erdeinführungsstange / Trennstelle aus nichtrostendem
Stahl (V4A), Ø 16 mm, liefern und montieren.

Inklusive:

- Trennklemme (lösbare Verbindung)
- korrosionsbeständiger Anschlussklemmen
- Befestigungsmaterial
- dauerhaft sichtbarer Kennzeichnung

Montage:

- zugänglich angeordnet
- Höhe über Gelände ca. 0,3-1,5 m

Komplett betriebsfertig montieren.
Menge: 8,000 St
Zuordnung: 446

**2.1.03 UP-Trennstellenkasten**
Teleskopierbarer Trennstellenkasten mit speziell
gekanteten und mit einer Dichtung ausgestatten Deckel
aus NIRO. Der Trennstellenkasten kann von 90-140 mm
stufenlos eingestellt und mit dem zusätzlichen
Abstandshalter für Dämmstoffstärken bis 320 mm verwendet werden. Es sind die notwendigen Befestigungselemente (Schrauben und Dübel)
sowie eine Styroporabdeckung (Schutz vor Verunreinigung
während der Putzarbeiten) im Lieferumfang enthalten.
Inkl. Trennklemme und geprägtem Nummernschild.

Geeignet für Leitungseinführungen (Perforationen):
- Runddraht Ø8-10 mm
- Runddraht mit Kunststoffmantel Ø13 mm
- HVI-Leitungen Ø20-27 mm
- Flachband 30x3,5 mm

Werkstoff Kasten  PC / ABS
Abmessung Kasten  185 x 145 mm
Werkstoff Deckel  NIRO
Abmessung Deckel  235 x 195 mm
Werkstoff Abstandshalter PP
Abmessung Abstandshalter 120 x 120 x 200 mm
Einbauhöhe  90-320 mm
Farbe  RAL 7035

liefern und inkl. aller Nebenleistungen,
Abstandshaltern, Anschlussarbeiten, etc., mit Erstellen
der Aussparung in der Fassade oder im Vollwärmeschutz
betriebsfertig montieren.
Menge: 2,000 St
Zuordnung: 446

**2.1.04 Aluminiumdraht als Ableitung an Fallrohren**
Ableitung aus Aluminium-Runddraht (AlMgSi), Ø 8 mm,
entlang von Regenfallrohren verlegen.

Inklusive:

- Leitungshalter
- Verbindungsklemmen
- Befestigungsmaterial

Verlegung geradlinig und fachgerecht bis zur
Trennstelle bzw. Erdungsanlage.
Menge: 84,000 m
Zuordnung: 446

**2.1.05 Aluminiumdraht als Ableitung a.P.**
Rundaluminium-Knetlegierung (AlMgSi) 8 mm nach
DIN 48 801, in Teillängen auf Putz sichtbar an der
Fassade verlegt, inkl. Distanzhalter und
Befestigungssystem für Wärmedämmverbundsysteme bzw.
Fassadenkonstruktionen.
Komplett geformt und verlegt inkl. allem Befestigungs-
und Verbindungsmaterial wie Leitungshaltern, Distanz-
und Isolierstücken und Zubehör  etc. liefern und
montieren
Menge: 15,000 m
Zuordnung: 446

**2.1.06 Aluminumdraht als Ableitung u.P.**
Aluminumdraht 8 mm mit Kunststoffmantel (halogenfrei,
UV-beständig), verdeck in Teillängen im Fassadenaufbau
verlegt,  inkl. allem Befestigungs- und
Verbindungsmaterial wie Leitungshaltern, Distanz- und
Isolierstücken und Zubehör, etc. liefern und montieren
Menge: 24,000 m
Zuordnung: 446

**2.1.07 Fanganlage Giebeldach**
Fangleitung aus Aluminium-Runddraht (AlMgSi), Ø 8 mm,
als Fangeinrichtung auf dem Dach verlegen.

Ausführung gemäß DIN EN 62305 für Blitzschutzklasse
III:

- Maschenweite max. 15 x 15 m
- Einbindung aller Dachaufbauten
- Verlegung im First-, Trauf- und Dachflächenbereich

Inklusive:
- Dachleitungshalter, Firsthalter, Klemmen
- Anpassung an Dachdeckung
- Halterabstand gemäß Norm (ca. 0,8-1,0 m)

Hinweis:

- Arbeitshöhe bis ca. 14 m
- Gerüst ist bauseits vorhanden
Menge: 155,000 m
Zuordnung: 446

**2.1.08 Verbinder**
Kreuz-, Parallel- und T-Verbinder zur Verbindung von
Leitungen Ø 8-10 mm.

Ausführung:

- materialgleich zum Leiterwerkstoff oder
- als geprüfter bimetallischer Übergangsverbinder

dauerhaft korrosionsbeständig und elektrisch leitfähig.
Menge: 26,000 St
Zuordnung: 446

**2.1.09 Dehnungsausgleich Auffangleitung**
Dehnungsausgleichsstück zum Einbau in Auffangleitungen,
Aluminiumausführung liefern und montieren
Menge: 14,000 St
Zuordnung: 446

**2.1.10 Auffangspitzen Rd. 16mm AlMgSi**
Auffangspitzen 16 mm rund, Alu-Knetlegierung (AlMgSi)
liefern und montieren
Menge: 4,000 St
Zuordnung: 446

**2.1.11 Fangspitze für Dachaufbau, Länge ca. 600 mm**
Fangspitze für Dachaufbau, (z. B. Durchführung H-L-S-
Rohr, Dachkuppel, etc.), Länge ca. 600 - 800 mm incl.
Fangstangenhalter und erforderlichem Verbindungs- und
Befestigungsmaterial liefern und betriebsfertig
montieren.
Menge: 8,000 St
Zuordnung: 446

**2.1.12 Auffangstange 16 mm, Länge ca. 1500 mm**
Fangstange 16 mm rund, Alu-Knetlegierung (AlMgSi),
Länge ca. 1500 mm,  incl. Fangstangenhalter und
erforderlichem Verbindungs- und Befestigungsmaterial
liefern und betriebsfertig montieren.
Menge: 4,000 St
Zuordnung: 446

**2.1.13 Anschluss Überbrückungslasche**
Anschliessen und Verbinden von Metallverkleidungen und
Fassadenelementen, liefern und betriebsfertig incl.
Überbrückungslasche, allem Klein- und
Befestigungsmaterial, Nebenarbeiten und sonstigen
erforderlichen Leistungen montieren
Menge: 36,000 St
Zuordnung: 446

**2.1.14 Verbindungen zu Metallkonstruktionen**
Verbindungen zum Anschluß verschiedener Konstruktionen
wie Stahlfenster, Türen, Einfassungen, Leitern,
Trägern, Binder, Stahlstützen, Vordächern,
Rigoliengitter usw., sowie E-Schweissung zur Verbindung
von Stahlarmierungen untereinander und an
Blitzschutzleitungen, komplett inkl. Klemmen,
Schrauben, Fixierungen sowie allen erforderlichen
Nebenleistungen betriebsfertig herstellen
Menge: 18,000 St
Zuordnung: 446

**2.1.15 Multiklemme als Universalklemme**
Multiklemme als Universalklemme als Anschlußbauteil von
Metallteilen des Dachaufbaues wie der Blecheindeckung,
Dachfenster- und Gaubeneinfassungen, Schneefanggitter,
Dachrinnen, Steigleitern, Verkleidungen, Kanälen,
Trauf- und Kehlblechen, etc. liefern und incl.
erforderlichem
Klein- und Befestigungsmaterial, Anschlußzubehör
betriebsfertig montieren
Menge: 34,000 St
Zuordnung: 446

**2.1.16 Schweißverbindungen**
Herstellung von Verbindungen zu Stahlkonstruktionen.

Ausführung:

- bevorzugt mit geprüften mechanischen
  Verbindungselementen
- Schweißverbindungen nur, wenn technisch erforderlich
und
  zulässig

inkl. Korrosionsschutzmaßnahmen.
Menge: 6,000 St
Zuordnung: 446

**2.1.17 Koordination mit Rohbaugewerken**
Koordination der Blitzschutzarbeiten mit den
Rohbaugewerken, insbesondere hinsichtlich
Einbauzeitpunkt, Lageführung und Schnittstellen.
Menge: 1,000 Psch
Zuordnung: 446

**2.1.18 Meß- und Abnahmeprüfung**
Meß- und Abnahmeprüfung der Erdungs- und Blitzschutzanlage für den gesamten Bauabschnitt BA 3.1 (Paket P2
und P4) durch einen staatlich anerkannten
Sachverständigen (z. B. TÜV), komplett inkl.:

- Abstimmung der Werkplanung im Vorfeld mit den jeweils
  zuständigen abnehmenden Stellen
- Sichtprüfung
- Prüfung der Durchgängigkeit
- Erstellung Prüfprotokoll
- Bestätigung der normgerechten Ausführung

inkl. Terminabstimmung und Mitwirkung
Menge: 1,000 Psch
Zuordnung: 449

**2.1.19 Revisionsunterlagen für die Blitzschutzanlage**
Erstellung der Revisionsunterlagen der Erdungs- und
Blitzschutzanlage gemäß DIN EN 62305 für den gesamten
Bauabschnitt BA 3.1 (Paket P2 und P4)

Inklusive:

- Bestandspläne
- Prüfprotokolle
- Dokumentation aller Messungen
- Fotodokumentation

in 1-facher Form auf Papier und USB-Datenträger (PDF-
und DWG-/DXF-Dateien)
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**2.1.20 Meisterstunde**
Meister-, Fernmeldetechikermeister-, IT-
Spezialistenstunde
(Elektrofachausbildung "Meisterschule" incl.
bestandener Abschlußprüfung und Berufserfahrung nach
Abschluss der Ausbildung muß auf Nachfrage nachgewiesen
werden)
Menge: 10,000 Std
Zuordnung: 446

**2.1.21 Monteurstunde**
Monteur-, Fernmeldemonteurstunde,
(Elektrofachausbildung inkl. bestandener
Abschlußprüfung muß auf Nachfrage nachgewiesen werden)
Menge: 10,000 Std
Zuordnung: 446

### Kapitel 3 Bestand Paket P2 BA 3.2

#### Titel 3.1 Erdungsanlage

*Hinweis*
Beim Einbau der Erdungsanlagen sind die einschlägigen
Richtlinien und Vorgaben des VDEW zwingend einzuhalten.

*Hinweis*
ZTV Erdungsanlage
ZUSÄTZLICHE TECHNISCHE VERTRAGSBEDINGUNGEN

1. Geltungsbereich und Ausführungsgrundlage

Der Fundamenterder ist durch die DIN 18015 und die
technischen Anschlussbedingungen (TAB) der
Verteilungsnetzbetreiber (VNB) gefordert.
Grundsätzlich regelt die DIN 18014 "Fundamenterder -
Allgemeine Planungsgrundlagen" die Ausführung und die
Installation der Erdungsanlage.

In Verbindung mit dem Blitzschutzsystem gelten die
erweiterten Anforderungen der EN 62305-3 (VDE 0185-305-
3) "Blitzschutz - Teil 3: Schutz von baulichen Anlagen
und Personen" oder unter dem Aspekt der
elektromagnetischen Verträglichkeit (EMV) die Vorgaben
in EN 62305-4 (VDE 0185-305-4) "Blitzschutz-Teil 4:
Elektrische und elektronische Systeme in baulichen
Anlagen".

2. Stoffe, Bauteile

Die Erdungsanlage ist aus

- Rundstahl (Durchmesser mind. 10 mm) oder
- Bandstahl (Abmessung mind. 30 mm x 3,5 mm)

aus NIRO (V4A), Werkstoff-Nr. 1.4571 im Erdreich oder
feuerverzinktem Stahl St/tZn im Beton zu errichten.

3. Ausführung  Erdungsanlagen

Die Erdungsanlage erfüllt wesentliche
Sicherheitsfunktionen und gilt daher als Bestandteil
der elektrischen Anlage. Die Errichtung / Installation
der Erdungsanlage ist deshalb durch eine Elektro- /
Blitzschutz-Fachkraft oder unter deren Aufsicht
durchzuführen und nach DIN 18014 zu dokumentieren.
In der Dokumentation ist das Ergebnis der
Durchgangsmessung sowie die Ausführungspläne
beizulegen.

4. Preisinhalte

In die Einheitspreise ist die Lieferung frei Baustelle,
Verpackungsmaterial entfernt und fachgerecht entsorgt,
betriebsfertig montiert, entsprechend den einschlägigen
Vorschriften auf Funktion und Wirksamkeit der
Schutzmaßnahmen geprüft, einzukalkulieren.
Klemmen, Klein- und Befestigungsmaterial mit den
zugehörigen Arbeiten sind in die Einheitspreise mit
einzukalkulieren.

Alle Leistungen sind betriebsfertig, d. h. entsprechend
den zugehörigen Vorbemerkungen des LV und den gültigen
Vorschriften, fachgerecht und gebrauchsfertig zu
errichten.
Selbstverständliche Nebenleistungen wie Liefern,
Verlegen, Montieren  (einschl. Klein- und
Befestigungsmaterial) werden nicht gesondert erwähnt.

Sollten Unklarheiten bestehen, ist der Bieter
verpflichtet, sich beim zuständigen Ingenieurbüro alle
Informationen zu beschaffen, die er zur Kalkulation und
ordnungsgemäßen Ausführung des Bauvorhabens benötigt.

**3.1.01 Rundstahl V4A 10 mm**
Ringerder aus nichtrostendem Rundstahl (V4A),
Werkstoff-Nr. 1.4571, Ø 10 mm, umlaufend im Erdreich in
frostfreier Tiefe (ca. 0,8-1,0 m) und in einem Abstand
von ca. 1,0 m zur Gebäudeaußenkante verlegen.

Inklusive:

- aller erforderlichen Verbindungen, Abzweige und
  Kreuzungen
- korrosionsbeständiger Verbindungselemente
- Anschluss an Fundamenterder bzw. bestehende
  Erdungsanlage
- Herstellung von Anschlussfahnen zu den Trennstellen

Die Ausführung hat gemäß DIN 18014 zu erfolgen.
Dokumentation gemäß DIN 18014 ist im Einheitspreis
enthalten.
Menge: 365,000 m
Zuordnung: 446

**3.1.02 Meßtechnische Überprüfung + Montagedokumentation**
Prüfung und messtechnische Überprüfung der
Erdungsanlage gemäß DIN 18014 und DIN EN 62305.

Leistungsumfang:

- Prüfung der elektrischen Durchgängigkeit
(Niederohmigkeit)
- Sichtprüfung der Ausführung
- soweit möglich Messung des Erdungswiderstandes

inklusive:

- Messprotokoll
- Fotodokumentation
- Bestandspläne (digital und 1-fach in Papierform).
Menge: 1,000 Psch
Zuordnung: 446

**3.1.03 Koordination mit Baumeister**
Koordination der Erdungsarbeiten mit den
Rohbaugewerken, insbesondere hinsichtlich
Einbauzeitpunkt, Lageführung und Schnittstellen.
Menge: 1,000 Psch
Zuordnung: 446

#### Titel 3.2 Blitzschutzanlage

*Hinweis*
Die Blitzschutzanlage ist nach DIN VDE 0185 in
Verbindung mit DIN V ENV 61024-1 zu errichten. Die
Blitzschutzanlage ist an die Erdungsanlage anzubinden.
Es ist darauf zu achten, daß dieTrennstellen ordentlich
verzugssicher befestigt sind.
Die Blitzschutzanlage ist korrosionsgeschützt, passend
zum Material des Daches und der Regenrohre auszuführen.
Alle Klein-, Befestigungs- und Zubehörteile sind
passend zu wählen. Kontaktkorrosion ist zu vermeiden
und dauerhaft zu verhindern.
Die Dacheindeckung und die Fassade ist in den
Blitzschutz mit einzubeziehen, ausserdem sind die
Lüftungs- und Sanitärabluftstutzen in den Blitzschutz
mit einzubinden.

Das Dachneigungen bei den Bestandsbereichen betragen
ca. bis 27°. Die Dächer sind mit Dachziegeln
eingedeckt.

Insgesamt sind alle notwendige Halterungen, Verbinder
und Kleinmaterialien in den erforderlichen
Regelabständen gemäß DIN VDE 0185 bzw. nach Erfordernis
in die Einheitspreise für Fang- und Ableitungen mit
einzukalkulieren.

Es ist eine Anlage der Schutzklasse III nach E
DIN IEC 61662 zu errichten.

**3.2.01 Anschlussfahne Blitzschutzanlage**
Anschlussfahne aus nichtrostendem Rundstahl (V4A), Ø 10
mm, zur Verbindung der Erdungsanlage mit der
Blitzschutzanlage herstellen.

Ausführung:

- vom Ring- bzw. Fundamenterder bis zur Trennstelle
geführt
- inkl. aller erforderlichen Verbindungen und
  Anschlussklemmen
- korrosionsbeständige und dauerhaft leitfähige
Ausführung

Einbau:

- im Erdreich, Sockelbereich oder an der Fassade
  entsprechend Planung

Komplett einschließlich aller Nebenleistungen
betriebsfertig herstellen.
Menge: 23,000 St
Zuordnung: 446

**3.2.02 Erdeinführungsstange / Trennstelle**
Erdeinführungsstange / Trennstelle aus nichtrostendem
Stahl (V4A), Ø 16 mm, liefern und montieren.

Inklusive:

- Trennklemme (lösbare Verbindung)
- korrosionsbeständiger Anschlussklemmen
- Befestigungsmaterial
- dauerhaft sichtbarer Kennzeichnung

Montage:

- zugänglich angeordnet
- Höhe über Gelände ca. 0,3-1,5 m

Komplett betriebsfertig montieren.
Menge: 21,000 St
Zuordnung: 446

**3.2.03 UP-Trennstellenkasten**
Teleskopierbarer Trennstellenkasten mit speziell
gekanteten und mit einer Dichtung ausgestatten Deckel
aus NIRO. Der Trennstellenkasten kann von 90-140 mm
stufenlos eingestellt und mit dem zusätzlichen
Abstandshalter für Dämmstoffstärken bis 320 mm verwendet werden. Es sind die notwendigen Befestigungselemente (Schrauben und Dübel)
sowie eine Styroporabdeckung (Schutz vor Verunreinigung
während der Putzarbeiten) im Lieferumfang enthalten.
Inkl. Trennklemme und geprägtem Nummernschild.

Geeignet für Leitungseinführungen (Perforationen):
- Runddraht Ø8-10 mm
- Runddraht mit Kunststoffmantel Ø13 mm
- HVI-Leitungen Ø20-27 mm
- Flachband 30x3,5 mm

Werkstoff Kasten  PC / ABS
Abmessung Kasten  185 x 145 mm
Werkstoff Deckel  NIRO
Abmessung Deckel  235 x 195 mm
Werkstoff Abstandshalter PP
Abmessung Abstandshalter 120 x 120 x 200 mm
Einbauhöhe  90-320 mm
Farbe  RAL 7035

liefern und inkl. aller Nebenleistungen,
Abstandshaltern, Anschlussarbeiten, etc., mit Erstellen
der Aussparung in der Fassade oder im Vollwärmeschutz
betriebsfertig montieren.
Menge: 2,000 St
Zuordnung: 446

**3.2.04 Aluminiumdraht als Ableitung an Fallrohren**
Ableitung aus Aluminium-Runddraht (AlMgSi), Ø 8 mm,
entlang von Regenfallrohren verlegen.

Inklusive:

- Leitungshalter
- Verbindungsklemmen
- Befestigungsmaterial

Verlegung geradlinig und fachgerecht bis zur
Trennstelle bzw. Erdungsanlage.
Menge: 147,000 m
Zuordnung: 446

**3.2.05 Aluminiumdraht als Ableitung a.P.**
Rundaluminium-Knetlegierung (AlMgSi) 8 mm nach
DIN 48 801, in Teillängen auf Putz sichtbar an der
Fassade verlegt, inkl. Distanzhalter und
Befestigungssystem für Wärmedämmverbundsysteme bzw.
Fassadenkonstruktionen.
Komplett geformt und verlegt inkl. allem Befestigungs-
und Verbindungsmaterial wie Leitungshaltern, Distanz-
und Isolierstücken und Zubehör  etc. liefern und
montieren
Menge: 94,000 m
Zuordnung: 446

**3.2.06 Aluminumdraht als Ableitung u.P.**
Aluminumdraht 8 mm mit Kunststoffmantel (halogenfrei,
UV-beständig), verdeck in Teillängen im Fassadenaufbau
verlegt,  inkl. allem Befestigungs- und
Verbindungsmaterial wie Leitungshaltern, Distanz- und
Isolierstücken und Zubehör, etc. liefern und montieren
Menge: 78,000 m
Zuordnung: 446

**3.2.07 Fanganlage Giebeldach**
Fangleitung aus Aluminium-Runddraht (AlMgSi), Ø 8 mm,
als Fangeinrichtung auf dem Dach verlegen.

Ausführung gemäß DIN EN 62305 für Blitzschutzklasse
III:

- Maschenweite max. 15 x 15 m
- Einbindung aller Dachaufbauten
- Verlegung im First-, Trauf- und Dachflächenbereich

Inklusive:
- Dachleitungshalter, Firsthalter, Klemmen
- Anpassung an Dachdeckung
- Halterabstand gemäß Norm (ca. 0,8-1,0 m)

Hinweis:

- Arbeitshöhe bis ca. 14 m
- Gerüst ist bauseits vorhanden
Menge: 420,000 m
Zuordnung: 446

**3.2.08 Verbinder**
Kreuz-, Parallel- und T-Verbinder zur Verbindung von
Leitungen Ø 8-10 mm.

Ausführung:

- materialgleich zum Leiterwerkstoff oder
- als geprüfter bimetallischer Übergangsverbinder

dauerhaft korrosionsbeständig und elektrisch leitfähig.
Menge: 68,000 St
Zuordnung: 446

**3.2.09 Dehnungsausgleich Auffangleitung**
Dehnungsausgleichsstück zum Einbau in Auffangleitungen,
Aluminiumausführung liefern und montieren
Menge: 28,000 St
Zuordnung: 446

**3.2.10 Auffangspitzen Rd. 16mm AlMgSi**
Auffangspitzen 16 mm rund, Alu-Knetlegierung (AlMgSi)
liefern und montieren
Menge: 22,000 St
Zuordnung: 446

**3.2.11 Fangspitze für Dachaufbau, Länge ca. 600 mm**
Fangspitze für Dachaufbau, (z. B. Durchführung H-L-S-
Rohr, Dachkuppel, etc.), Länge ca. 600 - 800 mm incl.
Fangstangenhalter und erforderlichem Verbindungs- und
Befestigungsmaterial liefern und betriebsfertig
montieren.
Menge: 12,000 St
Zuordnung: 446

**3.2.12 Auffangstange 16 mm, Länge ca. 1500 mm**
Fangstange 16 mm rund, Alu-Knetlegierung (AlMgSi),
Länge ca. 1500 mm,  incl. Fangstangenhalter und
erforderlichem Verbindungs- und Befestigungsmaterial
liefern und betriebsfertig montieren.
Menge: 12,000 St
Zuordnung: 446

**3.2.13 Anschluss Überbrückungslasche**
Anschliessen und Verbinden von Metallverkleidungen und
Fassadenelementen, liefern und betriebsfertig incl.
Überbrückungslasche, allem Klein- und
Befestigungsmaterial, Nebenarbeiten und sonstigen
erforderlichen Leistungen montieren
Menge: 36,000 St
Zuordnung: 446

**3.2.14 Verbindungen zu Metallkonstruktionen**
Verbindungen zum Anschluß verschiedener Konstruktionen
wie Stahlfenster, Türen, Einfassungen, Leitern,
Trägern, Binder, Stahlstützen, Vordächern,
Rigoliengitter usw., sowie E-Schweissung zur Verbindung
von Stahlarmierungen untereinander und an
Blitzschutzleitungen, komplett inkl. Klemmen,
Schrauben, Fixierungen sowie allen erforderlichen
Nebenleistungen betriebsfertig herstellen
Menge: 28,000 St
Zuordnung: 446

**3.2.15 Multiklemme als Universalklemme**
Multiklemme als Universalklemme als Anschlußbauteil von
Metallteilen des Dachaufbaues wie der Blecheindeckung,
Dachfenster- und Gaubeneinfassungen, Schneefanggitter,
Dachrinnen, Steigleitern, Verkleidungen, Kanälen,
Trauf- und Kehlblechen, etc. liefern und incl.
erforderlichem
Klein- und Befestigungsmaterial, Anschlußzubehör
betriebsfertig montieren
Menge: 54,000 St
Zuordnung: 446

**3.2.16 Schweißverbindungen**
Herstellung von Verbindungen zu Stahlkonstruktionen.

Ausführung:

- bevorzugt mit geprüften mechanischen
  Verbindungselementen
- Schweißverbindungen nur, wenn technisch erforderlich
und
  zulässig

inkl. Korrosionsschutzmaßnahmen.
Menge: 8,000 St
Zuordnung: 446

**3.2.17 Demontage bestehender Blitzschutzanlageteile**
Demontage bestehender Blitzschutzanlage inkl.:

- Fangleitungen
- Ableitungen
- Halterungen und Verbindungselemente
- fachgerechter Entsorgung
- Arbeitshöhe bis ca. 14 m
- Gerüst ist bauseits vorhanden
Menge: 740,000 m
Zuordnung: 446

**3.2.18 Koordination mit Rohbaugewerken**
Koordination der Blitzschutzarbeiten mit den
Rohbaugewerken, insbesondere hinsichtlich
Einbauzeitpunkt, Lageführung und Schnittstellen.
Menge: 1,000 Psch
Zuordnung: 446

**3.2.19 Meß- und Abnahmeprüfung**
Meß- und Abnahmeprüfung der Erdungs- und Blitzschutzanlage durch einen staatlich anerkannten
Sachverständigen (z. B. TÜV), komplett inkl.:

- Abstimmung der Werkplanung im Vorfeld mit den jeweils
  zuständigen abnehmenden Stellen
- Sichtprüfung
- Prüfung der Durchgängigkeit
- Erstellung Prüfprotokoll
- Bestätigung der normgerechten Ausführung

inkl. Terminabstimmung und Mitwirkung
Menge: 1,000 Psch
Zuordnung: 449

**3.2.20 Revisionsunterlagen für die Blitzschutzanlage**
Erstellung der Revisionsunterlagen der Erdungs- und
Blitzschutzanlage gemäß DIN EN 62305.

Inklusive:

- Bestandspläne
- Prüfprotokolle
- Dokumentation aller Messungen
- Fotodokumentation

in 1-facher Form auf Papier und USB-Datenträger (PDF-
und DWG-/DXF-Dateien)
Menge: 1,000 Psch
Zuordnung: 449

*Hinweis*
Regiearbeiten
Während der vereinbarten Ausführungsfrist und bis 6
Monate nach erfolgreicher Schlußabnahme gilt folgender
Stundenverrechnungssatz für nachträglich durch den
Bauherrn beauftragte Leistungen.
Der Stundensatz ist als durchschnittlicher
Verrechnungssatz für eine volle Arbeitsstunde für alle
Monteure (Meister, Obermonteur, Helfer, Lehrling, etc.)
anzugeben. Alle Kosten wie Auslösen,
Fahrkostenvergütungen, Wegepauschalen, Sonn- und
Feiertagszuschläge, etc. sind mit einzukalkulieren.
Die Beauftragung der vollen nachstehenden Stundenzahlen
sind nicht verbindlich, sondern wird direkt vor Ort je
Bedarf und nach Arbeitsanfall beauftragt.

Grundsätzlich sind Regieleistungen vor
Ausführungsbeginn bei der Fachbauleitung schriftlich
anzukündigen und freigeben zu lassen.
Nicht schriftlich angekündigte Arbeiten werden nicht
anerkannt.

Der Nachweis der erbrachten Leistung ist mit Datum und
fortlaufender Nummerierung innerhalb von 6 Werktagen
bei der Bauleitung vorzulegen.
Nicht rechtzeitig vorgelegte Regienachweise werden
nicht anerkannt.

**3.2.21 Meisterstunde**
Meister-, Fernmeldetechikermeister-, IT-
Spezialistenstunde
(Elektrofachausbildung "Meisterschule" incl.
bestandener Abschlußprüfung und Berufserfahrung nach
Abschluss der Ausbildung muß auf Nachfrage nachgewiesen
werden)
Menge: 15,000 Std
Zuordnung: 446

**3.2.22 Monteurstunde**
Monteur-, Fernmeldemonteurstunde,
(Elektrofachausbildung inkl. bestandener
Abschlußprüfung muß auf Nachfrage nachgewiesen werden)
Menge: 15,000 Std
Zuordnung: 446

### Kapitel 4 Wartungsarbeiten

*Hinweis*
Wartungsvertrag Blitzschutzanlage
Die Wartung und Prüfung der Blitzschutzanlage ist gemäß
DIN EN 62305 (VDE 0185-305) durchzuführen.

Ziel der Wartung ist die Sicherstellung der dauerhaften
Wirksamkeit und Funktionsfähigkeit der
Blitzschutzanlage.

Der Wartungsumfang umfasst Inspektionen und Prüfungen
der gesamten äußeren Blitzschutzanlage, bestehend aus:

- Fangeinrichtungen
- Ableitungen
- Erdungsanlage (sichtbare Teile)
- Trennstellen und Verbindungen

Die Wartung ist durch ein fachkundiges und
qualifiziertes Unternehmen auszuführen.

Prüfintervalle:

- Regelmäßige Sichtprüfung in Intervallen von 1-2
Jahren
- Umfassende Prüfung (inkl. Messung) in Intervallen von
max.
  4 Jahren

Für dieses Bauvorhaben sind folgende Wartungsleistungen
anzubieten:

- Sichtprüfung im 2. Jahr nach Abnahme
- Umfassende Prüfung im 4. Jahr nach Abnahme

Die Prüfungen sind zu dokumentieren. Die Dokumentation
muss mindestens enthalten:

- Beschreibung des Anlagenzustands
- Festgestellte Mängel
- Messergebnisse (bei umfassender Prüfung)
- Empfehlungen zur Instandsetzung

Ein Muster-Wartungsvertrag ist dem Angebot beizufügen.

Die Wirtschaftlichkeit der Wartung wird bei der
Angebotswertung berücksichtigt.

Der Betrachtungszeitraum beträgt 4 Jahre.

**4.01 Servicestundensatz**
Stundensatz für zusätzliche Leistungen im Rahmen der
Instandhaltung und Instandsetzung der Blitzschutzanlage
außerhalb der turnusmäßigen Wartung.

Einsatz für:

- Störungsbeseitigung
- Instandsetzungsarbeiten
- Anpassungen und Ergänzungen
- zusätzliche Prüf- und Kontrollarbeiten

Im Stundensatz enthalten sind:

- Lohnkosten
- Fahrt- und Nebenkosten
- Dokumentation und Berichterstellung
- Pflege der Wartungs- und Bestandsunterlagen

Die Beauftragung erfolgt nur bei Bedarf. Ein Anspruch
auf Mindestabnahme besteht nicht.
Menge: 5,000 Std
Zuordnung: 499

**4.02 Wartung Jahr 2 - Sichtprüfung**
Wartung Blitzschutzanlage - Sichtprüfung

Durchführung einer Sichtprüfung der Blitzschutzanlage
gemäß DIN EN 62305.

Leistungsumfang:

- Kontrolle des allgemeinen Anlagenzustands
- Überprüfung der Fangeinrichtungen auf mechanische
Beschädigungen und festen Sitz
- Kontrolle der Ableitungen einschließlich
Befestigungen
- Überprüfung der Trennstellen und Verbindungen
- Sichtprüfung der zugänglichen Teile der Erdungsanlage

inkl.:

- Dokumentation der Prüfung
- Erstellung eines Prüfberichtes
- Auflistung festgestellter Mängel und Empfehlungen

Komplettleistung für eine Wartung.
Menge: 1,000 Psch
Zuordnung: 499

**4.03 Wartung Jahr 4 - umfassende Prüfung**
Wartung Blitzschutzanlage - umfassende Prüfung

Durchführung einer umfassenden Prüfung der
Blitzschutzanlage gemäß DIN EN 62305.

Leistungsumfang:

- alle Leistungen der Sichtprüfung
- zusätzliche detaillierte Kontrolle der gesamten
Anlage
- Prüfung der elektrischen Durchgängigkeit der Leiter
- Messung der Erdungsanlage und Verbindungen, soweit
technisch möglich

inkl.:

- vollständiges Mess- und Prüfprotokoll
- Dokumentation des Anlagenzustands
- Bewertung der Wirksamkeit der Blitzschutzanlage
- Empfehlungen für erforderliche
Instandsetzungsmaßnahmen

Komplettleistung für eine Wartung.
Menge: 1,000 Psch
Zuordnung: 499

USt %: 19,00
